# Umbau evangelische Grundschule Zeitz
Angebotsaufforderung (GAEB 90, DA83)
Währung: EUR
Auftraggeber: Stadt Zeitz

## LOS 18a Brandschutzanstrich
Datum: 26.02.26

### Hierarchiestuf 01 Los 18a Brandschutzanstrich

*Hinweis*
Gegenstand der Maßnahmen ist die Einrichtung einer
evangelischen Grundschule als 1 ½ zügige Ganztagsschule
mit Klassenräumen und einem Schulhort in Teilen der
Klausur des ehemaligen Franziskanerklosters und im als
Schulgebäude errichteten Gebäudeflügel entlang des
Steingrabens.

Der gesamte Gebäudekomplex steht als Einzeldenkmal
unter Denkmalschutz. Die Belange des Denkmalschutzes
wurden mit den zuständigen Behörden abgestimmt und in
der Planung berücksichtigt.

Inhalt dieser Ausschreibung
Inhalt der Leistungsbeschreibung sind
Brandschutzanstriche mit bauaufsichtlicher Zulassung,
die an Stahlträgern auszuführen sind. Die Stahlträger
befinden sich unter Decken.  Die Art der Stahlträger
ist den Pos. zu entnehmen. Die Arbeiten sind im
Untergeschoss des Gebäudes auszuführen.  Die maximale
Deckenhöhe beträgt maximal 3,00m.

Lage, Zufahrt und Grundstück
Anschrift:
Evangelische Grundschule im Franziskanerkloster Zeitz,
Steinsgraben, 06712 Zeitz
Gemarkung Zeitz, Flur 42, Flurstück 605 und 606

Den Ausschreibungsunterlagen ist ein Übersichtsplan mit
der verkehrstechnischen Erschließung der Baustelle und
der Baustelleneinrichtung beigelegt.

Für die Zeit der Baumaßnahme steht eine Zufahrt zum
südlichen Innenhof vom Steinsgraben zur Verfügung, wo
die Baustelleneinrichtung hauptsächlich vorgesehen ist.
Die Zufahrt vom Steinsgraben wird auch von den
Theaterbesuchern genutzt, die Zufahrt ist frei und in
unbeschädigten Zustand zu halten, entsprechende
Rücksichtnahme wird gefordert.

Lager- und Verkehrsflächen stehen nur innerhalb der
Baustelleneinrichtung in geringem Umfang zur Verfügung.
Das Abstellen von Kraftfahrzeugen im Bereich der
Baustelleneinrichtung ist deshalb nur mit Zustimmung
der Bauleitung des Auftraggebers im Rahmen einer
zeitlichen Vereinbarung zum Be- und Entladen erlaubt.

Die Straßenverkehrsordnung ist einzuhalten.

Öffentliche Grundstücke sind freizuhalten von
Ablagerungen und Verstellungen und täglich besenrein zu
verlassen. Der Schutz der Fahr- und Fußwege und die
entsprechende Rücksichtnahme sind zu gewährleisten.

Erforderliche temporäre Verkehrseinschränkungen für den
öffentlichen Verkehr im Bereich der anliegenden Fußwege
und Straßen (u.a. für Anlieferungsprozesse,
Abtransporte, ...) sind eigenverantwortlich mit der
Stadt Zeitz abzustimmen.

Zugang zum Gebäude
Vom Gelände im Innenhof ist der Zugang in den Neubau /
Untergeschoss möglich. Über den Neubau kann das
Untergeschoss des Südflügels erreicht werden.

Angaben zur Bauausführung
Der Auftraggeber wird im nachfolgenden LV mit AG
abgekürzt, der Auftragnehmer mit AN.

Zu den auf der Baustelle vorzuhaltenden Ausführungsunterlagen zählt neben den Ausführungsplänen auch eine
Ausfertigung der Leistungsbeschreibung.

Ganz besonderer Wert wird auf Ordnung und Sauberkeit
auf der Baustelle gelegt. Alle Abfälle, Bauschutt,
Restmüll etc. sind fachgerecht zu entsorgen. Die Kosten
sind in die Preise des Angebotes einzurechnen.

Teilnahme an Baustellenbesprechungen
Während der Bauausführungszeit hat der AN auf
Aufforderung zu den Baustellenbesprechungen, die der AG
regelmäßig durchführt, einen bevollmächtigten Vertreter
zu entsenden. Aufwendungen des AN für die Teilnahme an
den Bauberatungen sind in die EP einzurechnen.

Bautagebuch
Vom AN ist täglich auf geeigneten Formblättern ein
Bautagebuch zu führen und der Bauleitung wöchentlich
zur Prüfung zu übergeben. Diese Arbeitsberichte sollen
Stand und Fortschritt der Arbeiten sowie alle
bemerkenswerten Ereignisse des Bauablaufes lückenlos
festhalten. Es dient als Grundlage für alle Meldungen
und Berichte, die über die Bauausführung zu erstatten
sind und bildet nach Abschluss der Bauarbeiten
Bestandteil der Bauakten.

*Hinweis*
Formale Anforderungen
Für die Ausführung der Brandschutzmaßnahme sind
nur 1K-Brandschutz- Beschichtungssysteme zugelassen,
welche nach DIN EN 13381-8 geprüft, nach DIN EN 13501-2
klassifiziert sind und eine vom Deutschen Institut für
Bautechnik
ausgestellte Allgemeine Bauartgenehmigung (aBG)
besitzen.

Gemäß der Allgemeinen Bauartengenehmigung ist für das
reaktive Brandschutzsystem nachzuweisen, dass bei
fachgerechter Verarbeitung eine Nutzungsdauer von
25 Jahren gegeben ist.

Das 1K-Brandschutz-Beschichtungssystem muss einer
Eigen- und Fremdüberwachung unterliegen.

Der einzusetzende Dämmschichtbildner muss einen R-Wert:
< 1 aufweisen

Die Brandschutzbeschichtung erfüllt die Anforderungen
an bauliche Anlagen bezüglich des Gesundheitsschutzes
(ABG) hinsichtlich der VOC-Emissionen gemäß Tabelle 1,
Abschnitt 2.2.1.1, Anhang 8 der MVV TB Ausgabe 2023/1
für die Anwendung in Innen- und Aufenthaltsräumen.

Alle erforderlichen Prüfzeugnisse, Zulassungen und
Sicherheitsdatenblätter der zum Einsatz kommenden
Materialien müssen zur Einsicht an der Baustelle
vorhanden sein.

Neben der DIN EN ISO 12944, der DIN 4102 und der DIN
EN 13 501 sind alle zur Zeit der Applikation gültigen
Normen, begleitenden Normen und Richtlinien in Bezug
auf Brandschutz-Beschichtungssysteme zu beachten.

Der einzusetzende Dämmschichtbildner muss im
DGNB-Navigator registriert sein  und einen
VOC-Anteil von < 1 g/l aufweisen.

Die zum System gehörende Grundbeschichtung muss einen
VOC-Anteil von < 1 g/l und der zum System gehörende
Überzugslack (halogenfrei) muss einen VOC-Anteil von <
25 g/l aufweisen.

Das Beschichtungssystem muss für die Verwendung auf
verzinkten Flächen in Verbindung mit einer
entsprechenden Grundierung geprüft und geeignet sein.
Der Nachweis erfolgt durch eine ETA.

Das Brandschutz-Beschichtungssystem muss mit
Airless-Spritzgeräten, Pinsel und Rolle einfach
und ohne Zwischenschliff zu verarbeiten sein.

Mit dem Brandschutz-Beschichtungssystem muss eine
optimale Oberflächenoptik im Airless-Spritzverfahren
erzielt werden können.

*Hinweis*
Anforderung an den Auftragnehmer
Die Verarbeitung des Brandschutz-Beschichtungssystems
darf ausschließlich durch Fachpersonal durchgeführt
werden. Die an der Applikation beteiligten Mitarbeiter
müssen durch den Materialhersteller mit der
Verarbeitung und Wirkungsweise des angebotenen
Brandschutzbeschichtungssystems  vertraut gemacht
worden sein. Ein entsprechendes Zertifikat ist vor
Beginn der
Arbeiten vorzulegen.

Der Umgang mit Airless-Maschinen muss den
Applikateuren geläufig sein und sie müssen
Erfahrung mit gleichartigen Referenzobjekten haben.

Der Auftragnehmer hat sämtliche Sicherheitsmaßnahmen
in Bezug auf Anstrichverarbeitung einzuhalten.
Die Vorschriften des Sicherheitsdatenblatts sind zu
befolgen. Es gilt die Unfallverhütungsvorschrift Z4
"Verarbeiten von Anstrichstoffen (VBG 23)" der
Berufsgenossenschaft der chemischen Industrie.

Material, das nicht unverzüglich verarbeitet wird, ist
vom Verarbeiter gemäß Herstellerangaben zu lagern.
Ein Schutz vor Frost muss gewährleistet sein.

*Hinweis*
Beschichtung
Das Brandschutz-Beschichtungsmaterial  wird in
ungeöffneten Originalverpackungen angeliefert.
Klar ersichtlich müssen die Produktbezeichnung,
Chargen-Nummer, der Farbton und der Name des
Herstellers sein.

Es müssen folgende Bedingungen für die Applikation
sichergestellt werden:
Temperatur der Bauteile: nicht unter +5°C, max. +35°C
relative Luftfeuchtigkeit: 30 bis 80 %
Taupunktunterschreitungen während der Verarbeitung
sind unzulässig.

Bei der Bearbeitung der Sichtflächen müssen
zusätzliche Maßnahmen getroffen werden, um zu
verhindern, dass sich Spritznebel auf angrenzende
fertige Oberflächen absetzt. Benachbarte Bauteile
sind bei Verunreinigung durch Overspray, Verschütten,
Tropfen usw. unverzüglich vor Aushärtung zu reinigen.
Geeignete Reinigungsmittel nach Herstellerangabe.
Angrenzende Flächen, die nicht beschichtet werden
sollen, sind mit geeigneten Maßnahmen zu schützen.

Die Technischen Merkblätter des Herstellers sind zu
beachten.

Untergrundvorbehandlung und Oberflächenvorbereitung
gemäß DIN EN ISO 12944.

Die Verträglichkeit mit bereits vorhandenen
Grundierungen ist zu prüfen, das Prüfergebnis
muss positiv sein. Die gemessene Schichtdicke der
Grundbeschichtung ist zu protokollieren und der
Auftraggeber ist über das Ergebnis zu informieren.

Werden nicht die hier angegebenen Richtfabrikate
verwendet, ist zu überprüfen, ob diese mit den
bauseits vorhandenen Beschichtungsstoffen
verträglich sind.
Vor Angebotsabgabe ist dieses mit Gutachtern und
Behörden zu klären und eine schriftliche Genehmigung
vom Auftraggeber einzuholen.

Das Brandschutz-Beschichtungsmaterial ist entsprechend
den Herstellerangaben zu verarbeiten.

Die Nass- und Trockenschichtdicken sind entsprechend
der Europäisch Technischen Bewertung {ETA},
der Allgemeinen Bauartengenehmigung {aBG} bzw.
der Einzelgenehmigung  aufzubringen und in einem
Schichtdickenmessprotokoll des Herstellers durch den
Verarbeiter zu dokumentieren.

Der Auftragnehmer hat sich laufend von der
Gleichmäßigkeit der Schichtdicke mittels mechanischer
Messung (Nassschichtdickenmesskamm) zu überzeugen.

Bei mehreren Arbeitsgängen ist die Trockenschichtdicke
der brandschutzaktiven Substanz regelmäßig mit
(zerstörungsfreien) Messmethoden zu überprüfen.
Entsprechende Geräte sind vorzuhalten.

Die vom Hersteller angegebenen Trocknungszeiten sind
unbedingt einzuhalten (ca. 24 Stunden für die einzelne
Brandschutzschicht) bei +15°C bis +20°C
Objekttemperatur und 65 % relativer Luftfeuchtigkeit.
Niedrigere Temperaturen, höhere Luftfeuchtigkeit und
ungenügende Luftzirkulation verzögern die
Trocknungszeit.

Das Aufbringen des Überzugslacks darf erst nach
vollständiger Durchtrocknung des gesamten
Brandschutz-Beschichtungsaufbaus(Nagelhärte) erfolgen.

Gemäß Zulassung sind nur die zusammen mit dem
Dämmschichtbildner geprüften Überzugslacke zugelassen.

Der vorgesehene Farbton des Überzugslacks wird nach
Möglichkeit aus einer Charge gefertigt und soll
ansatzfrei aufgebracht werden.

Sollen Überzugslacke nachgestrichen werden, ist stets
das gleiche Produkt zu verwenden.

Nach Fertigstellung der gesamten Brandschutz-Systems
ist ein Schichtdicken-Messprotokoll und eine
Übereinstimmungserklärung auszustellen, die dem
Bauherrn, dem Bauamt, der Feuerwehr oder dem AG
für die Abnahme vorzulegen sind.

Die fertig gestellte Brandschutz-Beschichtung ist
gemäß Zulassung mit witterungsbeständigen Schildern,
die vom Hersteller zu beziehen sind, zu kennzeichnen.

*Hinweis*
Referenzprodukt
Im Folgenden ist ein Referenzprodukt beschrieben. Die
Beschreibung dient der Vorkalkulation und basiert auf
der Zulassung des Produktes.

Gleichwertige Produkte können angeboten werden. Dafür
sind dann im Zuge der Angebotsprüfung die Eignung, der
Nachweis langjähriger Erfahrungen, die Umweltstandards,
ein Nachweis bezüglich Gesundheitsschutz, die
kompletten  bauaufsichtliche Zulassungen und
Schichtdickenbemessungen  für die einzelnen
Stahlträgerbeschreibungen gemäß der nachfolgenden  LV
Pos.prüfbar  vorzulegen.

Beschreibung Referenzprodukt:
HENSOTHERM® 421 KS A R15 - R180

Wasserbasierendes 1K-System, wartungsfrei,
für den Einsatz im Innenbereich
- Geprüft nach DIN EN 13381-8
- zugelassen nach DIN EN 13501-2
- ETA-Nummer: 20/1228,
- Allgemeine Bauartengenehmigung, aBG Nr. Z-19.51-2313
- Zugelassen für zugbelastete Voll- und Hohlprofile,
aBG Nr. Z-19.51-2349
- VKF Brandschutzanwendung Nr. 27733
- Nachweis über die Nutzungsdauer von  25 Jahren.
[Nutzungstyp Z2 nach EAD]
- Produktaufbau geführt in der Kölner Liste
- R-Wert: < 1 (28 Tage, gem. Leistungserklärung)

Die Brandschutzbeschichtung erfüllt die Anforderungen
an bauliche Anlagen bezüglich des Gesundheitsschutzes
(ABG) hinsichtlich der VOC-Emissionen gemäß Tabelle 1,
Abschnitt 2.2.1.1, Anhang 8 der MVV TB Ausgabe 2023/1
für die Anwendung in Innen- und Aufenthaltsräumen.

Anwendungsschwerpunkte
- Offene Profile: R15 - R150 für Träger, Druck- und
Zugglieder
- Geschlossene Hohlprofile (rund/eckig): R15 - R180 für
Druckglieder (Stützen)
- Kastenprofile als Träger: R15 - R180
- Zugbelastete Voll- und Hohlprofile: R30 - R60
- Nach ETAG 018-2 / EAD Nutzungskategorien Y/Z1/Z2 im
Innenbereich und in offenen Gebäuden (überdachter
Außenbereich ohne Schlagregen und Kondensation)]

Umwelt
- Frei von Halogenen, APEO, Boraten, Weichmachern und
Silikonen
- Non-VOC, VOC-Emissionsklasse A+, AgBB-geprüft,
LEED v4
- Registriert im DGNB Navigator: 3E4MHK
- Umwelt-Produktdeklaration (EPD) Nr.:
EPD-RHG-20140057-IAA1-DE

*Hinweis*
Anlagen:
- Baustellenübersichtsplan
- Übersichtsgrundriss UG
- Bescheinigung Fremdgrundierung

#### Hierarchiestuf 01.01 Vorbereitende Arbeiten

**01.01.0010 Gerüst**
Rollgerüst für Anstricharbeiten an der Decke in einer
Höhe bis 3,00m über Fußboden,im Untergeschoss,
ebenerdig betretbar,
Rüstung nach Wahl des AN,
Aufbauen, Abbauen, des Gerüstes,
Umsetzen in vier verschiedene Räume
Anzahl ergibt sich auch aus der Beschichtungsanzahl und
Reihenfolge,
Breite ca. 1,00 m
Länge Treppenlauf ca. 2,50 m
Geschosshöhe UG ca. 3,00 m
Vorhaltung für die Dauer der eigenen Arbeiten.
Menge: 1,000 St

**01.01.0020 Schutzabdeck. Fenster und Türen**
Schutzabdeckung von Fenstern, Außen- und Innentüren
einschl. Rahmen, durch staubdichtes und schlagfestes
Abkleben mit starker Folie, Stöße umlaufend verkleben,
Folie und Klebeband UV-beständig,
einschl. vorhalten über den Ausführungszeitraum und
beseitigen, anfallende Stoffe aufnehmen, laden,
transportieren und entsorgen.
Klebebänder dürfen die Beschichtungen der Fensterrahmen
und Türzargen nicht angreifen. Im Zweifel sind Proben
an unsichtbarer Stelle vorzunehmen.
Es dürfen keine Beschädigungen bzw. Rückstände an den
Fenstern und Türen verbleiben!
Die Schutzmaßnahmen verstehen sich als über die
Nebenleistung der VOB hinausgehend.
Menge: 20,000 m2

**01.01.0030 Leichte Bereichsabtrennung**
Leichte Bereichsabtrennung zum Schutz der angrenzenden
Räume vor Staub bei Sandstrahlarbeiten,
leichte Unterkonstruktion aus Holzlatten,
 Abkleben mit starker Folie, Stöße umlaufend verkleben,
einschl. vorhalten über den Ausführungszeitraum und
beseitigen, anfallende Stoffe aufnehmen, laden,
transportieren und entsorgen.
Menge: 20,000 m2

**01.01.0040 Abkleben Linie**
Abkleben linienförmig, als Schutz bei Malerarbeiten,
z.B. Anschlüsse zu anderen Bauteilen,
einschl. vorhalten über den Ausführungszeitraum und
beseitigen, anfallende Stoffe aufnehmen, laden,
transportieren und entsorgen.
Ausführung nur auf Anweisung der Bauleitung.

Das gewählte Klebeband darf keine Schäden an den zu
schützenden Elementen verursachen, nach Gebrauch sofort
restlos entfernen.

Die Schutzmaßnahmen verstehen sich als über die
Nebenleistung der VOB hinausgehend.
Menge: 100,000 m

**01.01.0050 Schützen von Bodenflächen**
Abkleben von im Zuge der Baumaßnahme bereits
fertiggestellten oder verbleibenden Bodenflächen,
Material nach Wahl des AN, geeignet zum Schutz der
Bauteile bei Malerarbeiten,
einschl. vorhalten über den Ausführungszeitraum und
beseitigen, anfallende Stoffe aufnehmen, laden,
transportieren und entsorgen.
Ausführung nur auf Anweisung der Bauleitung.

Das gewählte Klebematerial darf keine Schäden an den zu
schützenden Elementen verursachen, nach Gebrauch sofort
restlos entfernen.

Die Schutzmaßnahmen verstehen sich als über die
Nebenleistung der VOB hinausgehend.
Menge: 80,000 m2

#### Hierarchiestuf 01.02 Brandschutzanstrich

*Hinweis*
Die zu ertüchtigende Stahlkonstruktion ist in der
nachfolgend genannten Art vorzubereiten. Alle
technischen Informationen und alle flankierenden
Regelwerke, wie z.B. die DIN 4102, aBG, DIN EN ISO
12944-4 u.a. sind einzuhalten

**01.02.0060 Strahlen Sa 2 1/2**
Angerostete Bestandsträger
Strahlen nach DIN EN ISO 12944-4
Vorbereitungsgrad Sa 2 ½,
incl. Beräumung des Stahlgutes.
Menge: 5,000 m2

**01.02.0070 Handentrostung St 2**
Handentrostung nach DIN EN ISO 12944-4
Vorbereitungsgrad St 2
an alten Bestandsträgern.
Menge: 5,000 m2

**01.02.0080 Reinigung von Stahlträger**
Reinigung von Stahlträger,
offene Profile als HEA, HEB, IPE
von Staubauflagerungen,
Mörtelspritzern, Schlieren
als Vorbereitung der Beschichtung.
Menge: 33,000 m2

**01.02.0090 Fremdgrundierungen prüfen**
Stahlkonstruktionen mit Fremdgrundierungen nach
Hersteller Merkblatt "Prüfung von Vorbeschichtungen auf
Stahlkonstruktionen" auf Eignung / Verträglichkeit
prüfen.

Art der Fremdbeschichtung:
Grundierte Stahlträger, die 2024 und 2025 im Rahmen der
Baumaßnahme eingebaut wurde,
Produkt: Kunstharz Dickschichtgrundierung mipa AK
105-20 KH Zinkphosphat Dickschicht Primer,
Menge: 28,000 m2

**01.02.0100 Grundieren Stahlträger**
Grundierung der Stahlträger Profil  ähnlich IPE
z.B. mit
HENSOGRUND 1K AK, 80µm oder gleichwertiger Art,
Auftragsmenge: mind. 220 g/m²
Trockenschichtdicke: mind. 80 µm
oder gleichwertiger Art.
Menge: 33,000 m2

*Hinweis*
Brandschutzdämmschichtbildner
Untenstehende Profile mit einer vorausgesetzten
kritischen Stahltemperatur von 500 °C im
Airless-Spritzverfahren, mit Pinsel oder Rolle mit
einem
wasserbasierenden (Non-VOC nach LEEDv4)
Dämmschichtbildner
z.B. HENSOTHERM® 421 KS oder gleichwertiger Art,
auf die nachfolgend genannte
Feuerwiderstandsklasse ertüchtigen.
Leitfabrikat: HENSOTHERM® 421 KS oder gleichwertiger
Art
Feuerwiderstandsklasse  R 60
Materialverbrauch nach Angaben des Herstellers.
(nur informativ: Summe Menge aus Vorkalkulation ca.
75kg)
Baustellenapplikation: Träger unter Decke im
eingebauten Zustand seitlich und von unten beschichten,
Musterfläche anlegen zur Festlegung der
Oberflächenqualität:
Die zu ertüchtigende Stahlkonstruktion besteht aus den
nachfolgend aufgeführten Profilen:

**01.02.0110 Träger HEB 120, offene Profile L240**
Träger, offene Profile
Profil HEB 120, Stahl S235,
Beflammung 3-seitig
Feuerschutz R60
Temp. krit. 500°C
U/A 166
Abwicklung: 0,57 m2/m
Einzellänge 1,35 bis 2,80m
(Verbrauch ca. 1,9kg/m2)
Raum K009,  K014, K016-019
Menge: 33,000 m

**01.02.0120 Träger HEA 200, offene Profile L478**
Träger, offene Profile
Profil HEA 200, Stahl S235,
Beflammung 3-seitig
Feuerschutz R60
Temp. krit. 500°C
U/A 122
Abwicklung 0,95 m2/m
Einzellänge 4,78m
(Verbrauch ca. 1,5kg/m2)
Raum K015 a/b
Menge: 18,000 m

**01.02.0130 Bestandsträger IPE 140 offene Profile**
Bestandsträger, offene Profile
Profil ähnlich  IPE 140,
Beflammung 1-seitig
Feuerschutz R60
Temp. krit. 500°C
Abwicklung 0,25 m2/m
(Verbrauch ca. 1,9kg/m2)
verschiedene Längen,
Raum K012, K011, K010.
Menge: 20,000 m

**01.02.0140 Schrauben / Bolzen / etc.**
Schrauben / Bolzen / etc.
Durchmesser M20
Die Beschichtung der genannten Schrauben / Bolzen /
etc. erfolgt in derselben Schichtdicke wie das
anschließende Hauptprofil.
Die Schichtstärke richtet sich nach dem U/A Faktor des
zu ertüchtigenden Stahlprofils,
Raum K 015 a/b
Menge: 16,000 St

*Hinweis*
Beschreibung Überzugslack:
Die Konstruktion, wie vorbeschrieben, ist mit einem
systemgebundenen Überzugslack wie
 z.B. HENSOTOP WB Green oder gleichwertiger Art
zu beschichten.
Anforderungen:
VOC-konform, 1K-/2K-Überzugslack, halogenfrei, schnell
trocknend
Gemäß Zulassungsbescheid sind nur die mit dem
Dämmschichtbildner zusammen geprüften Überzugslacke
zugelassen.
Vor Auftragen der Überzugslacke ist die vollständige
Durchtrocknung der Brandschutzbeschichtung
unbedingt abzuwarten. (Nagelhärte).
Info: HENSOTOP WB Green ist auch ohne Überzugslack
zugelassen.

**01.02.0150 Überzugslack Innenbereich HEB 120**
Überzuglack des Dämmschichtbildners
z.B. HENSOTOP WB Green oder gleichwertiger Art,
wasserbasierend, 1K Material, VOC < 25 g/l halogen- und
weichmacherfrei für Innenbereich.

Verbrauch: ca. 190 g/m² (abhängig vom Farbton)
Trockenschichtdicke: ca. 60 µm
Farbton nach RAL

Farbton: RAL 1036 getönt.

für  Träger, offene Profil HEB 120
Abwicklung: 0,57 m2/m
Einzellänge 1,35 bis 2,80m

Raum K016-019, Raum K014, Raum K 009.
(Raum K015 bekommt Unterdecke).
Menge: 33,000 m

**01.02.0160 wie vor Pos jedoch IPE 140**
wie vor Pos 01.02.0150. jedoch
Bestandsträger, offene Profile
Profil ähnlich  IPE 140,
Abwicklung 0,25 m2/m
verschiedene Längen,
Raum K012, K011, K010.
Menge: 20,000 m

**01.02.0170 Facharbeiterstunden Anschlussfugen Bestand**
Facharbeiterstunden für die Herstellung sauberer
Anschlussfugen an den Bestand durch Freilegen der
Stahlträger an den angrenzenden Bauteilen.
Menge: 6,000 h

#### Hierarchiestuf 01.03 Dokumentation

**01.03.0180 Schichtstärkenmessprotokolle**
Erstellung und Übermittlung der erforderlichen
Schichtdickenmessprotokolle für die beschichtete
Stahlkonstruktion gemäß den Vordrucken des
Materialherstellers. Die Schichtdickenmessung hat mit
einem elektronischem Messgerät zerstörungsfrei zu
erfolgen
Menge: 1,000 psch

**01.03.0190 Kennzeichnung der Brandschutzbeschichtung**
Kennzeichnung der fertigen Brandschutzbeschichtung mit
witterungsbeständigen Schildern.
Anzahl und Ort der Kennzeichnung ist mit dem
entsprechenden Planer, Architekten, Bauherren, etc.
abzustimmen.
Menge: 20,000 St

**01.03.0200 Dokumentation**
Erstellung und Übermittlung
- der Übereinstimmungerklärung
- der Fachbauleitererklärung
- Zulassung des verwendeten Produktes
 als Bestätigung über die fachgerechte Ausführung der
Beschichtungsmaßnahme/n nach DIN 4102-2 bzw. nach EN
13501-2 gemäß Vordruck des Materialherstellers
Menge: 1,000 psch

USt %: 19,00
